# Sanierung und Umgestaltung Garten SUNK
Leistungsbeschreibung (GAEB 90, DA81)

## Zusätzlicher Text
1 Besondere Ausführungsbedingungen / Vorbemerkungen

Die Baumaßnahme erfolgt im Garten der Stiftung Umwelt-, Natur- und
Klimaschutz des Landes Sachsen-Anhalt. Es handelt sich um die
Außenanlagen der Geschäftsstelle der Stiftung.

Der Garten wird während der Bauzeit weiterhin von Mitarbeitenden
genutzt; zudem ist jederzeit mit Besucherinnen und Besuchern zu rechnen.
Die Arbeiten sind daher so zu organisieren, dass Beeinträchtigungen des
Dienstbetriebes auf das unvermeidbare Maß beschränkt werden.

Der Garten ist von besonderer gestalterischer und ökologischer Qualität.
Sämtliche Arbeiten sind mit größtmöglicher Sorgfalt und unter
größtmöglicher Schonung des vorhandenen Bestandes auszuführen.
Beschädigungen an Vegetationsflächen, Gehölzen, Staudenpflanzungen,
Rasenflächen, Einbauten und sonstigen Bestandteilen der Außenanlage sind
zu vermeiden.

Nicht unmittelbar von den Arbeiten betroffene Flächen sind während der
gesamten Bauzeit durch geeignete Schutzmaßnahmen zu sichern.

Vorhandene Pflanzungen dürfen weder befahren noch als Lager- oder
Arbeitsflächen genutzt werden. Wurzelräume sind zu schonen; Eingriffe in
den Wurzelbereich von Gehölzen sind auf das unbedingt erforderliche Maß
zu beschränken.

Erforderliche Schutzmaßnahmen sind vom Auftragnehmer rechtzeitig
vorzusehen und im Einheitspreis einzukalkulieren sowie mit dem
Auftraggeber abzustimmen.

Dem Grundsatz der Ressourcenschonung ist in besonderem Maße Rechnung zu
tragen. Vorhandene Baustoffe und Ausstattungsgegenstände sind  soweit
in den Leistungspositionen vorgesehen und technisch geeignet  vorrangig
auszubauen, zu reinigen, zwischenzulagern und wiederzuverwenden.

Eine Entsorgung hat ausschließlich für nicht wiederverwendbare oder
beschädigte Materialien zu erfolgen und ist mit dem AG abzustimmen.

Die Baustelle ist jederzeit sauber und verkehrssicher zu halten.
Lagerflächen, Materialtransporte und Arbeitsabläufe sind platzsparend zu
organisieren und auf die beengten Platzverhältnisse abzustimmen. Nach
Abschluss der Arbeiten sind sämtliche Arbeitsbereiche sauber zu
hinterlassen; überschüssige Materialien, Verpackungen und
Baustellenabfälle sind unverzüglich zu entfernen und fachgerecht zu
entsorgen.

Der Auftragnehmer hat sich vor Angebotsabgabe über die örtlichen
Gegebenheiten zu informieren. Die beengten Platzverhältnisse sowie die
fortlaufende Nutzung der Geschäftsstelle sind bei der Kalkulation zu
berücksichtigen. Hieraus entstehende Mehraufwendungen werden nicht
gesondert vergütet

## Sanierung und Umgestaltung Garten SUNK

### 1 Baustelleneinrichtung

**1.1 Baustelleneinrichtung einrichten, vorhalten, räumen**
Einrichten, Unterhalten und Räumen der Baustelle für
alle im nachfolgenden LV genannten Arbeiten. Herstellen
erforderlicher Zufahrten, Lager- und Arbeitsplätze
und Vorhaltung für die Dauer der Arbeiten, zusätzliche
Flächen sind ggf. anzumieten. Die Baustelle ist während
der Bauzeit eventuell mehrmalig zu besetzten. Geräte,
Werkzeuge und Betriebsmittel die zur vertragsgemäßen
Durchführung der Leistungen erforderlich sind.

Leistungen
- Einholung aller erforderlichen Genehmigungen und
Erlaubnisse für die
  Baustelleneinrichtung und den Baustellenbetrieb,
insbesondere für Bauzäune,
  Baustellenzufahrten sowie die Nutzung öffentlicher
Verkehrsflächen einschließlich
  aller anfallenden Gebühren und Nebenkosten.

- Freimachen des Geländes
- Herrichten der erforderlichen Lager- und
Arbeitsplätze
- notwendige Geräte,Werkzeuge und Hilfsmittel
- Material und Vorhaltekosten
- Lohn - und Personalkosten

- alle sonstigen Kosten, die der AN zur ordnungsgemäßen
Durchführung der Baumaßnahme zu erbringen hat .

- Sicherungsmaßnahmen, insbesondere der Verkehrswege
auf dem Grundstück, zum Gebäude, auf Zufahrten einschl.
Säuberung und Schneeräumung usw. inkl. ausreichender
Wegebeleuchtung.

- Sicherung/Bestandsschutz der Hecken, Bäume u.
Bauteile die sich im Eigentum des Nachbarn befinden und
die Grenze des Grundstückes bilden. Schützen der
Grenzen zu Nachbargrundstücken absolut zuverlässig und
unfallsicher für die gesamte Bauzeit bis zur Übergabe.
Maßgeblich sind die Forderungen des
Amtes für öffentliche Ordnung, der
Bauberufsgenossenschaften und sonst mitwirkender
Behörden und Amtsstellen und Körperschaften.
Ggf. erforderliche Sperrgenehmigungen und sonstige
Genehmigungen sind durch den AN ein zuholen

Der Einzelpreis bezieht sich auf evtl. mehrmaliges
Besetzen der Baustelle.
Menge: 1,000 psch

**1.2 Bestandsaufnahme vor Baubeginn**
Vor Beginn der Arbeiten ist gemeinsam mit dem
Auftraggeber eine Bestandsauf-nahme sämtlicher
wiederzuverwendender Baustoffe, Stauden, Gehölze und
Ausstattungselemente durchzuführen. Das Ergebnis ist zu
dokumentieren und vom Auftraggeber freigeben zu lassen.
Beschädigungen oder Verluste nach der Bestandsaufnahme
gehen zu Lasten des Auftragnehmers.
Menge: 1,000 psch

**1.3 Beweissicherung vor Beginn der Bauarbeiten**
Beweissicherung vor Beginn der Bauarbeiten zur
Feststellung von Schäden aller Art im Baubereich der
angrenzenden Grundstücke und Verkehrsflächen. Durch
den AN ist ein Protokoll über die Ortsbegehung und
Gebäudebesichtigung anzu-fertigen, durch Fotografien zu
ergänzen und von allen Beteiligten (AN, AG und
Grundstückseigentümer bzw. Vertreter) gegenzeichnen zu
lassen. Lieferung der Unterlagen 1-fach auf
Papier,Fotos farbig und 1-fach auf  Datenträger.
Menge: 1,000 psch

**1.4 Bauzaun aufstellen, vorhalten, räumen 2 m**
Bauzaun, auf befestigtem Untergrund, jedoch ohne
Befestigung im Untergrund, aus Einzelelementen mit
verzinktem  Stahlrohrrahmen und Vergitterung, mit
Stand-füßen, Zaunoberkante über Oberfläche  Gelände 2
m, aufstellen, vorhalten und räumen, Vorhaltedauer
während der gesamten Bauzeit. Während der Bauzeit ist
der Zauntäglich nach Beendigung der Arbeiten  sicher zu
verschließen.
Menge: 5,000 m

**1.5 Übergabedokumentation**
Erstellung und Übergabe einer Dokumentation mit
folgenden Inhalten
Vermessung der gebauten Freianlagen;
Materialprüfungen,Liefer-und Eignungsnachweise aller
eingebauten Materialien und Baustelle;
Bauliefererklärung,

Bautagesberiche, Entsorgungsnachweise,
Abnahmeprotokolle. Übergabe 1-fach auf Papier und
digital.
Menge: 1,000 St

**1.6 Aufnahme und Zwischenlagerung von Vegetationsbeständen**
Stauden und Gräser aufnehmen, zwischenlagern und
wiederverwenden.
Vorhandene Stauden- und Gräserbestände gemäß Planung
aufnehmen, sortieren und auf der Baustelle fachgerecht
einschlagen. Pflanzen während der Zwischenlagerung
pflegen und gegen Austrocknung schützen.
Nach Fertigstellung der Erd- und Wegebauarbeiten an den
vorgesehenen Standorten wieder
einpflanzen.Einschließlich aller Nebenleistungen.
Menge: 21,000 m2
Zuordnung: 519

**1.7 Gehölze aufnehmen, zwischenlagern und verpflanzen**
Vorhandene Gehölze gemäß Planung aufnehmen und an neue
Standorte verpflanzen. Einschließlich:
Rückschnittl, Ballensicherung, Transport innerhalb des
Grundstücks
Wiederherstellung der Pflanzgruben, Wässerung und
Anwuchspflege
Abgängige Pflanzen sind auf Kosten des Auftragnehmers
gleichwertig zu ersetzen.
Menge: 3,000 St
Zuordnung: 519

**1.8 Gehölzschnitt**
Gehölze nach Vorgaben AG schneiden.

Anfallendendes Schnittgut ist aufzunehmen und
fachgerecht einer Verwertung zuzuführen.
Menge: 4,000 St

### 2 Abbrucharbeiten

**2.1 Vorhandene Einfassungen aufnehmen, Pflasterklinker**
Vorhandene Einfassungen aus Pflasterklinkern, hochkant
und als Rollschichten eingebaut, einschließlich
Fundament aufnehmen. Sämtliche Pflasterklinker sind von
Hand auszubauen, sorgfältig zu reinigen, zu sortieren
und auf der Baustelle fachgerecht zur vollständigen
Wiederverwendung zwischenzulagern.
Bettung, Betonfundament, beidseitige Rückenstützen
sowie bei der Reinigung der Klinker anfallende Stoffe
aufnehmen, laden, abfahren und nach den geltenden
gesetzlichen Vorschriften entsorgen. Diese Stoffe gehen
in das Eigentum des Auftragnehmers über.
Die vorhandenen Pflasterklinker sind vollständig
wiederzuverwenden; eine Entsorgung oder Verwertung der
Klinker ist nicht zulässig.
Ausführung in Einzelbereichen.
Klinker von Hand aufnehmen, Breite der Einfassung bis
20 cm, Höhe bis 250 mm.<Grafik>
Menge: 22,000 m

**2.2 Vorhandene Betonborde aufnehmen, teilweise zur Wiederverwendung sichern**
Vorhandene Betonborde einschließlich Bettung und
beidseitiger Rückenstützen aus Beton aufnehmen.
Die für die Herstellung der Traufkante gemäß
gesonderter Leistungsposition erforderlichen Betonborde
sind vorsichtig auszubauen, zu reinigen, auf der
Baustelle zwischenzulagern und gegen Beschädigung zu
sichern. Die Auswahl der wiederzuverwendenden
Bordsteine erfolgt durch den Auftraggeber.
Nicht für die Wiederverwendung vorgesehene Betonborde
einschließlich Bettung und Rückenstützen sind
aufzunehmen, zu laden, abzufahren und entsprechend den
geltenden gesetzlichen Vorschriften fachgerecht zu
verwerten oder zu entsorgen.
Erforderliche Nebenarbeiten, insbesondere
Schneidarbeiten, Freilegen, Reinigen, Sortieren,
Zwischenlagern sowie Laden und Transport, sind in den
Einheitspreis einzukalkulieren.
Abmessungen:
Breite bis 6 cm
Höhe 250 300 mm
Bettung und beidseitige Rückenstützen aus Beton
Ausführung in verschiedenen Einzellängen
Nicht wiederzuverwendende Ausbau- und
Abbruchmaterialien gehen in das Eigentum des
Auftragnehmers über und sind fachgerecht zu verwerten
oder zu entsorgen.
Menge: 12,000 m

**2.3 Natursteinbord einschl. Bettung abbrechen, Breite bis 12 cm,**
Natursteinborde  12x25x60 cm einschl. Bettung  und
Rückenstütze aus Beton in verschiedenen Einzellängen
einschließlich Fundament aufnehmen, säubern und zur
Wiederverwendung lagern. Material reinigen, sortieren
und auf der Baustelle lagern. Verwertbares Material für
den Wiedereinbau bereitstellenÜberschüssig anfallendes
Material wird Eigentum des AN und ist nach den
geltenden Vorschriften zu verwerten oder entsorgen.
Breite bis 12 cm, Höhe 250 bis 300 mm, Bettung und
beidseitige Rückenstütze aus Beton. Die Borde sollen
alle wiederverwendet werden.
Menge: 12,000 m

**2.4 Pflanzlichen Aufwuchs/Rasen beseitigen**
Pflanzlichen Aufwuchs/Rasen beseitigen
Vorhandenen Rasen einschließlich Wildkräuterbewuchs bis
50 cm Höhe einschließlich Wurzelwerk entfernen und zur
Abfuhr aufnehmen. Der vorhandene Oberboden ist dabei zu
schonen und darf nicht abgetragen werden.
Anfallender pflanzlicher Aufwuchs ist aufzunehmen, zu
laden, abzufahren und nach den geltenden gesetzlichen
Vorschriften fachgerecht zu verwerten oder zu
entsorgen. Die Entsorgungsgebühren sind in den
Einheitspreis einzurechnen.
Arbeiten in drei Teilflächen.
Der vorhandene Oberboden verbleibt auf der Fläche und
ist für die weitere Verwendung zu erhalten.
Menge: 14,000 m2

**2.5 Wurzelstöcke roden Durchmesser von 0,1- 0,4 m**
Wurzelstöcke roden. Gemessen wird der Durchmesser der
Schnittstelle des Wurzelstocks vor dem Roden.
Durchmesser über 0,10 bis 0,40 m.
Wurzellöcher mit geeignetem Boden verfüllen. Boden
liefern.

Wurzelstöcke der Verwertung nach Wahl des AN zuführen.
Menge: 1,000 St

**2.6 Mauerwerk abrechen**
vorh. Mauer aus Naturstein (b=0,5m)  abbrechen bis 70
cm unter OK Gelände Planung. Anfallendes Material wird
Eigentum des AN und ist fachgerecht zu entsorgen.
Menge: 1,000 m3

**2.7 Treppenstufe aus Naturstein aufnehmen und zur Wiederverwendung sichern.**
Vorhandene Treppenstufe aus Naturstein einschließlich
Fundament schonend aufnehmen. Die Natursteinstufe ist
aufgrund vorhandener Beschädigungen besonders
sorgfältig auszubauen, um weitere Schäden zu vermeiden.
Die Treppenstufe ist vollständig zu bergen, zu reinigen
und auf der Baustelle fachgerecht zur Wiederverwendung
zwischenzulagern. Ist aufgrund der vorhandenen Schäden
oder der Einbausituation ein Ausbau nur in
Einzelstücken möglich, sind auch diese vollständig zu
sichern, zu kennzeichnen und zur späteren
Wiederverwendung aufzubewahren.
Fundament sowie sonstige beim Ausbau anfallende Stoffe
aufnehmen, laden, abfahren und nach den geltenden
gesetzlichen Vorschriften fachgerecht entsorgen. Diese
Stoffe gehen in das Eigentum des Auftragnehmers über.
Abmessungen der Treppenstufe:
ca. 180 × 30 × 20 cm
Menge: 1,000 St

**2.8 Aufbruch Natursteinpflaster- Mosaiksteinpflaster**
Vorhandenes Naturstein-Mosaikpflaster einschließlich
Bettung aus Sand/Brechsand sowie Fugenfüllung aus
Sand/Brechsand schonend aufnehmen.
Sämtliche Natursteinpflastersteine sind sorgfältig
auszubauen, zu reinigen, zu sortieren und auf der
Baustelle fachgerecht zur vollständigen
Wiederverwendung zwischenzulagern.
Alle vorhandenen Natursteinpflastersteine sind
wiederzuverwenden. Fehlende oder nicht mehr auffindbare
Steine sind durch Lieferung gebrauchter
Naturstein-Mosaikpflastersteine gleicher Gesteinsart,
Farbe, Größe, Bearbeitung und Oberflächenstruktur
entsprechend dem Bestand zu ergänzen.
Nicht wiederverwendbare Stoffe aus Bettung,
Fugenmaterial sowie sonstige beim Ausbau anfallende
Reststoffe aufnehmen, laden, abfahren und nach den
geltenden gesetzlichen Vorschriften fachgerecht
entsorgen. Diese Stoffe gehen in das Eigentum des
Auftragnehmers über.
Ausführung:
Bettung aus Sand/Brechsand, Dicke bis 8 cm
Fugenfüllung aus Sand/Brechsand
Menge: 6,500 m2
Zuordnung: 591

**2.9 Pflaster, Betonstein 24x16x8 cm aufbrechen**
Pflaster,Beton aufbrechen einschl. Bettung, verlegt in
Sand/Brechsand mit Sickerfugen, Fugenfüllung Erde.
Abmessungen 24 x 16 x 8 cm  Ein Teil des Materials ca.
25 m2 sowie ca. 25 m für Einfassungen wird
wiederverwendet. Sortierung des Abbruchmaterials nach
Wiederverwendungs-eignung. Material reinigen, sortieren
und auf der Baustelle lagern. Verwertbares Material für
den Wiedereinbau bereitstellen Anfallende Stoffe laden
und fachgerechter Verwertung zuführen. Die Kosten sind
in die Position einzurechnen.
Menge: 57,000 m2
Zuordnung: 590

**2.10 Sichtschutzelemente vor Zaunanlage abbrechen und entsorgen**
Vorhandene Sichtschutzelemente entlang der Zaunanlage
einschließlich Pfosten und Fundamente vollständig
abbrechen, aufnehmen, laden, abfahren und nach den
geltenden gesetzlichen Vorschriften fachgerecht
entsorgen. Erforderliche Nebenarbeiten sind in den
Einheitspreis einzurechnen.
Die anfallenden Stoffe gehen in das Eigentum des
Auftragnehmers über und sind ordnungsgemäß zu verwerten
oder zu entsorgen.
Bestand:
Höhe der Sichtschutzelemente: ca. 2,00 m
Der vorhandene Metallzaun (Höhe ca. 1,20 m, Länge ca.
15,20 m) ist nicht Bestandteil dieser Leistung und darf
weder beschädigt noch entfernt werden.
Menge: 6,000 m

**2.11 Gehölze, Sträucher, umpflanzen**
Vorhandene  Sträucher bis 1,80 m Höhe innerhalb des
Grundstücks fachgerecht aufnehmen und an einem neuen
Standort nach Wahl des Auftraggebers wieder
einpflanzen.
Die Leistung umfasst sämtliche erforderlichen Arbeiten,
insbesondere:
Freilegen und schonendes Ausgraben der Pflanzen unter
größtmöglichem Erhalt des Wurzelballens,
Transport innerhalb des Grundstücks,
Herstellung der Pflanzgrube,
fachgerechtes Einsetzen, Ausrichten und Verfüllen,
Einschlämmen und Angießen,
ggf. erforderliche Verankerung sowie alle
Nebenleistungen für ein fachgerechtes Anwachsen.
Nicht mehr benötigtes Aushubmaterial ist aufzunehmen,
abzufahren und fachgerecht zu verwerten oder zu
entsorgen.
Pflanzen: Eibe (Taxus baccata)
Neuer Standort: innerhalb des Grundstücks nach Wahl des
Auftraggebers.
Menge: 4,000 St

**2.12 Nadelgehölz roden**
Nadelgehölz, Fichte, roden inkl. Wurzelstubben.
Anfallendes Material wird Eigentum des AN und ist
fachgerecht zu entsorgen. Stammdurchmesser bis 15-20
cm, Höhe bis ca. 4,00m
Menge: 1,000 St

**2.13 Eibe verpflanzen**
Vorhandene Eibe innerhalb des Grundstücks fachgerecht
aufnehmen und an einem neuen Standort nach Wahl des
Auftraggebers wieder einpflanzen.
Die Leistung umfasst sämtliche erforderlichen Arbeiten,
insbesondere:
Freilegen und schonendes Ausgraben der Pflanzen unter
größtmöglichem Erhalt des Wurzelballens,
Transport innerhalb des Grundstücks,
Herstellung der Pflanzgrube,
fachgerechtes Einsetzen, Ausrichten und Verfüllen,
Einschlämmen und Angießen,
ggf. erforderliche Verankerung sowie alle
Nebenleistungen für ein fachgerechtes Anwachsen.
Nicht mehr benötigtes Aushubmaterial ist aufzunehmen,
abzufahren und fachgerecht zu verwerten oder zu
entsorgen.
Pflanzen: Eibe (Taxus baccata)
Anzahl: 2 Stück
Neuer Standort: innerhalb des Grundstücks nach Wahl des
Auftraggebers.
Menge: 1,000 St

### 3 Erdarbeiten

**3.1 Feinplanum für Pflanzfläche**
Feinplanum für Pflanzfläche, arbeiten in mehreren
Teilflächen. Anschlüsse an Kanten, Wege- und
Platzbeläge 5 c m tiefer, Steine von mehr als 5 cm
Durchmesser und  schwer verrottbare Pflanzenteile
ablesen, anfallende
Stoffe  zur Abfuhr auf Haufen setzen, Bodengruppe 5
DIN 18915.
Anfallendes  Material wird Eigentum des AN und ist
fachgerecht zu entsorgen. Abfuhr und Entsorgung sind in
die Position einzurechnen.
Menge: 20,000 m2

**3.2 Feinplanum für Rasenfläche**
Feinplanum für Rasenfläche herstellen, Anschlüsse an
Kanten, Wege- und Platzbeläge  3 cm tiefer. Steine von
mehr  als  5 cm Durchmesser und schwer verrottbare
Pflanzenteile ablesen.  Anfallende Stoffe  werden
Eigentum des AN und
sind  fachgerecht zu entsorgen. Bodengruppe 3-4 DIN
18915. Arbeiten igem. Lageplan.
Menge: 20,000 m2

**3.3 Boden für befestigte Flächen lösen und entsorgen**
Boden  für befestigte Flächen profilgerecht lösen,
laden  und fördern,  BK 3-4, Mischböden. Abtragtiefe
bis 0,30 m, ab Baugrubensohle. Anfallende  Stoffe
werden Eigentum des AN und sind fachgerecht zu
entsorgen. Abrechnung nach Aufmaß: Mengenermittlung
nach Aufmaß an Abtragsprofilen. Arbeiten gemäß
Lageplan.
Menge: 20,000 m3

**3.4 Baugrund vor Auftrag der Vegetationsschicht lockern**
Baugrund vor Auftrag der Vegetationsschicht  lockern
Tiefe 30 cm, Bodengruppe 5 DIN 18915, Steine ab 5 cm
Durchmesser, Fremdkörper und schwer verrottbare
Pflanzenteile ablesen, zur Abfuhr auf Haufen setzen.
Anfallendes Material wird Eigentum des AN und ist
fachgerecht zu entsorgen.
Menge: 30,000 m2

**3.5 Schadstoffanalyse zur Feststellung der**
Schadstoffanalyse zur Einordnung des Bodenaushubs nach
LAGA M 20, Probenahme als Mischprobe mit Entnahme von
Probekörpern entsprechend gültiger DIN- Bestimmungen.
Menge: 1,000 psch

**3.6 Vegetationssubstrat für Pflasterfugen liefern und einbauen**
Vegetationssubstrat für offene Pflasterfugen liefern
und höhengerecht einbauen.
Einbau in die zwischen den Pflastersteinen
hergestellten Vegetationsfugen mit einer Breite von 5
cm.

Substrat geeignet für trockenheitsverträgliche
Fugenvegetation und extensive Begrünung, mit hoher
Wasserdurchlässigkeit, ausreichender Standsicherheit
sowie dauerhaftem Luft- und Wasserhaushalt.

Substratgemisch aus mineralischen Bestandteilen, frei
von Wurzelunkräutern, Schadstoffen und groben
Verunreinigungen.

Einschließlich: Antransport und Einbau, gleichmäßiges
Verfüllen der Fugen
Einschlämmen und Nachfüllen, höhengerechter Abschluss
ca. 1 2 cm unter Oberkante Pflaster,sämtliche
Nebenleistungen.
Fugenbreite: 5 cm

Substrat Bieterangabe..........................
Menge: 32,000 m2

### 4 Ausstattung

**4.1 Mülltonnenbox,3-fach, für 240-l-Abfallbehälter, liefern und betriebsfertig montieren**
Liefern und nach Herstellervorgaben fachgerecht
montieren einer rundum geschlossenen Mülltonnenbox für
3 Abfallbehälter à 240 l einschließlich aller
erforderlichen Befestigungs- und Montagematerialien.
Ausführung mit:
Pflanzdach einschließlich extensiver Dachbegrünung
(Systemaufbau mit Substrat und vorkultivierter
Sedum-/Kräutervegetation),
Deckeln mit Gasdruckdämpfern,
Kippvorrichtung für jeden Müllbehälter,
verstellbarer Bodenschiene zur Befestigung am
Untergrund einschließlich Verankerung,
Türanschlag nach Wahl des Auftraggebers,
abschließbaren Türen,
höhenverstellbaren Stellfüßen (Verstellbereich 15 60
mm),
integrierten Ablageböden, soweit systembedingt
vorhanden
Konstruktion:
Tragkonstruktion aus verzinktem, pulverbeschichtetem
Stahl,
Farbton nach Bemusterung durch den AG
Verkleidung:
Echtholzverkleidung aus heimischem Lärchenholz (Larix
decidua), unbehandelt, allseitig gehobelt, mit
gerundeten Kanten.
Holz aus nachhaltiger Forstwirtschaft
(PEFC-/FSC-zertifiziert oder gleichwertig).
Ausführung gemäß Planung.
Abmessungen:
passend für 3 Abfallbehälter à 240 l,
Gesamtmaße entsprechend dem angebotenen System und den
Planunterlagen.
Bemusterung der Anlage einschließlich Holz-, Farb- und
Begrünungsmuster durch den Auftragnehmer. Fertigung und
Bestellung erst nach schriftlicher Freigabe durch den
Auftraggeber.
Angebotenes Fabrikat/Typ:...........................
Menge: 1,000 St

**4.2 Mülltonnenbox, 2-fach, für 240-l-Abfallbehälter, liefern und montieren**
Liefern und nach Herstellervorgaben fachgerecht
montieren einer rundum geschlossenen Mülltonnenbox für
2 Abfallbehälter à 240 l einschließlich aller
erforderlichen Befestigungs- und Montagematerialien.
Ausführung mit:
Pflanzdach einschließlich extensiver Dachbegrünung
(Systemaufbau mit Substrat und vorkultivierter
Sedum-/Kräutervegetation),
Deckeln mit Gasdruckdämpfern,
Kippvorrichtung für jeden Müllbehälter,
verstellbarer Bodenschiene zur Befestigung am
Untergrund einschließlich Verankerung,
Türanschlag nach Wahl des Auftraggebers,
abschließbaren Türen,
höhenverstellbaren Stellfüßen (Verstellbereich 15 60
mm),
integrierten Ablageböden, soweit systembedingt
vorhanden
Konstruktion:
Tragkonstruktion aus verzinktem, pulverbeschichtetem
Stahl,
Farbton nach Bemusterung durch den AG
Verkleidung:
Echtholzverkleidung aus heimischem Lärchenholz (Larix
decidua), unbehandelt, allseitig gehobelt, mit
gerundeten Kanten.
Holz aus nachhaltiger Forstwirtschaft
(PEFC-/FSC-zertifiziert oder gleichwertig).
Ausführung gemäß Planung.
Abmessungen:
passend für 2 Abfallbehälter à 240 l,
Gesamtmaße entsprechend dem angebotenen System und den
Planunterlagen.
Bemusterung der Anlage einschließlich Holz-, Farb- und
Begrünungsmuster durch den Auftragnehmer. Fertigung und
Bestellung erst nach schriftlicher Freigabe durch den
Auftraggeber.
Angebotenes Fabrikat/Typ:...........................
Menge: 1,000 St

**4.3 Fahrradüberdachung mit extensiver Dachbegrünung liefern und montieren**
Liefern und betriebsfertig montieren einer
freistehenden Fahrradüberdachung einschließlich aller
erforderlichen Nebenleistungen, Befestigungs- und
Verbindungsmittel sowie aller für eine funktionsfähige
Anlage erforderlichen Bauteile und Werkplanung.
Ausführung:
Dachfläche ca. 4.371 × 2.200 mm
Dachfläche einschließlich Dachüberstand ca. 9,60 m²
Lichte Höhe vorne ca. 2.200 mm
Lichte Höhe hinten ca. 2.174 mm
Dachneigung ca. 2 %
Maßangaben als Richtmaße; Ausführung gemäß Werkplanung.
Dachaufbau:
Trapezblech, bandverzinkt und beschichtet,
Materialstärke ca. 0,88 mm
Oberseite nach Wahl AG
Unterseite Schutzlack, ähnlich RAL nach Wahl AG
extensive Dachbegrünung mit vorkultivierter
Vegetationsmatte einschließlich Schutz- und
Speichervlies auf verzinktem Traggitter
umlaufende Attika aus Stahlblech
Entwässerung:
Dachrinne aus verzinktem Stahl mit Laubfang
Fallrohr DN 80, verzinkt
Ableitung zum bauseitigen Anschluss in die angrenzende
Vegetationsfläche.
Tragkonstruktion:
feuerverzinkte Stahlkonstruktion bestehend aus u. a. 5
Dachstützen aus Quadratrohr 100 × 100 × 4 mm,Fußplatten
entsprechend statischer Erfordernisse,
Längstraversen IPE 100 und IPE 120, sämtliche
Verbindungsmittel einschließlich Befestigungen.
Seitenverkleidung:
Holzlamellen, waagerecht angeordnet, heimisches
Lärchenholz (Larix decidua),
FSC- oder PEFC-zertifiziert oder gleichwertiger
Herkunftsnachweis,
unbehandelt, gehobelt, Kanten gerundet,
Lamellenquerschnitt ca. 68 × 20 mm,
Befestigung über feuerverzinkte Stahlwinkel.
Oberflächen:
sämtliche Stahlteile feuerverzinkt, sichtbare
Stahlteile einschließlich Attika pulverbeschichtet in
Farbton nach Wahl des Auftraggebers aus der
RAL-Classic-Farbpalette.
Statische Leistungen:
Regelstandsicherheitsnachweis, Lastannahmen,
Fundamentbemessung,
Werkplanung, örtliches Aufmaß, Prüfung der bauseitigen
Vorleistungen.
Fundamente:
Herstellung der erforderlichen Fundamente
einschließlich Erdarbeiten, Schalung, Bewehrung, Beton,
Einbauteilen, Verfüllung sowie sämtlicher
Nebenleistungen entsprechend statischer Erfordernisse.
Sonstiges:
Lieferung einschließlich vollständiger Montage.
Sämtliche Verpackungen sowie überschüssiges und
anfallendes Material gehen in das Eigentum des
Auftragnehmers über und sind fachgerecht zu entsorgen.
Vor Fertigung und Bestellung sind Werkplanung,
Farbmuster und Holzmuster dem Auftraggeber zur Freigabe
vorzulegen. Die Bestellung darf erst nach schriftlicher
Freigabe erfolgen.
Leitfabrikat: Projekt W oder gleichwertig gemäß § 7 EU
VOB/A.
Angebotenes Fabrikat/Typ:
.......................................................
....
Menge: 1,000 St

**4.4 Rundbank mit integriertem Tisch liefern und aufstellen**
Liefern und fachgerecht aufstellen einer freistehenden
Rundbank mit integriertem Tisch einschließlich aller
erforderlichen Befestigungs- und Montagearbeiten sowie
sämtlicher Nebenleistungen.

Ausführung:
Außenmaß ca. 2.300 × 2.300 mm
Höhe ca. 750 mm
Rundbank mit mittig angeordnetem Tisch
Konstruktion entsprechend der beigefügten
Planunterlagen; das beigefügte Foto dient
ausschließlich der Veranschaulichung der
Gestaltungsabsicht und ist nicht als verbindliche
Ausführungs- oder Fabrikatsvorgabe zu verstehen.
Unterkonstruktion:
Stahlkonstruktion aus mindestens 10 mm starkem Stahl,
feuerverzinkt, anschließend zweifach pulverbeschichtet,
Farbton nach Wahl des Auftraggebers aus der
RAL-Classic-Farbpalette.
Sitzauflagen und Tischbelag: aus heimischem Lärchenholz
(Larix decidua),
FSC- oder PEFC-zertifiziert oder gleichwertig,
technisch getrocknet,
allseitig gehobelt,
Kanten mit einem Radius von mindestens 3 mm gerundet,
werkseitig geschliffen und mit einem pigmentierten,
offenporigen, UV- und witterungsbeständigen Holzöl
behandelt, Farbton nach Bemusterung durch den
Auftraggeber,
Befestigung mit nichtrostenden Edelstahlschrauben.
Alle Verbindungsmittel sind dauerhaft
korrosionsbeständig auszuführen.
Vor Fertigung und Bestellung sind dem Auftraggeber
Farbmuster der Pulverbeschichtung sowie Holzmuster zur
Bemusterung vorzulegen. Die Bestellung darf erst nach
schriftlicher Freigabe durch den Auftraggeber erfolgen.
Lieferung einschließlich vollständiger Montage und
standsicherer Befestigung gemäß Herstellerangaben.
Überschüssiges Material sowie Verpackungen werden
Eigentum des Auftragnehmers und sind fachgerecht zu
entsorgen.
Leitfabrikat: DUNC oder gleichwertig gemäß § 7 EU
VOB/A.

Angebotenes Produkt:...................................
Menge: 1,000 St

**4.5 Fahrradparker liefern und einbauen**
Anlehnbügel aus Edelstahl zum Einbetonieren liefern und
fachgerecht einbauen inkl. Herstellung der Fundamente
gem. Herstellervorgaben. Die Gesamthöhe beträgt 1200
mm, Breite 1200 m, mit Querholm.

- Material: Edelstahl, geschliffen
- Maße: Ø 48 mm
- Gesamthöhe: 1200 mm
- Höhe über Flur: ca. 800 mm

Bemusterung durch den AG. Vor Bestellung ist die
schriftliche Freigabe des AG einzuholen.

Angebotenes Produkt:...................................
..
Menge: 4,000 St

**4.6 Vogeltränke / Vogelbad liefern und einbauen**
Liefern und fachgerecht einbauen einer hochwertigen
freistehenden Vogeltränke/Vogelbad für den Außenbereich
einschließlich aller erforderlichen Befestigungs- und
Nebenarbeiten.

Ausführung: freistehend mit standsicherem Sockel,
Schale rund oder harmonisch gerundet,
Gesamthöhe ca. 70 80 cm,
Schalendurchmesser ca. 45 50 cm,
Fassungsvermögen ca. 4 Liter,
Eigengewicht mindestens 40 kg oder gleichwertige
standsichere Ausführung.
Material:
hochwertiger Steinguss, Naturstein oder gleichwertiges
dauerhaftes, frostsicheres Material, witterungs-, UV-
und frostbeständig,
Farbe Naturgrau oder nach Bemusterung.
Die Schale ist mit flach auslaufenden Randbereichen
auszuführen, sodass verschiedene Vogelarten sicher
landen und trinken bzw. baden können. Die Oberfläche
muss dauerhaft, pflegeleicht und leicht zu reinigen
sein.
Lieferung einschließlich fachgerechtem Aufstellen und
höhengerechtem Ausrichten auf dem vorbereiteten
Untergrund.
Vor Bestellung sind dem Auftraggeber mindestens drei
Gestaltungsvorschläge zur Bemusterung vorzulegen. Die
Bestellung darf erst nach schriftlicher Freigabe des
Auftraggebers erfolgen.
Das beigefügte Bild dient ausschließlich der
Veranschaulichung der gewünschten Gestaltungsqualität
und ist nicht als verbindliche Fabrikatsvorgabe zu
verstehen.

Angebotenes Produkt: .......................
Menge: 1,000 St

**4.7 Sichtschutzzaun/ Staketenzaun Höhe 1,80 m**
Staketenzaun als Sichtschutz liefern und fachgerecht
einbauen. Staketenzaun aus Haselnussholz.
Zaunhöhe 1,80  m. Abstand der Hölzer max. 2 cm
Pfosten aus Robinie, jeweils 2 Endpfosten und 4 Pfosten
inkl. Pfostenschuhe
Pfostendurchmesser..........
Pfostenabstand maximal 2,00 m.
Einschließlich aller erforderlichen Nebenarbeiten,
Fundamenten und aller Befestigungsmittel sowie
Anpassungsarbeiten.
Überschüssiges Material wird Eigentum des AN und ist
fachgerecht zu entsorgen.

Bemusterung durch den AG. Vor Bestellung ist die
schriftliche Freigabe des AG einzuholen.

Angebotenes Produkt.........................
Menge: 11,000 m

**4.8 Staketenzaun mit Pforte aus Haselnussholz, liefern und aufstellen Höhe 1,30m**
Staketenzaun aus gespaltenen Haselnussholz-Staketen
liefern und fachgerecht herstellen. Zaunhöhe ca. 1,30 m
über Gelände, Staketen mit verzinktem Draht verbunden.
Einschließlich erforderlicher Robinienholzpfosten  Ø
8 10 cm, Pfostenabstand max. 1,60 m, Pfosten
fachgerecht in den Untergrund einbauen und ausrichten.
Alle Befestigungsmittel aus verzinktem Stahl.

Einschließlich aller erforderlichen Nebenarbeiten,
Fundamenten und aller Befestigungsmittel sowie
Anpassungsarbeiten.

Einbau eines einflügeligen Gartentores Höhe 1,30 m,
verschließbar. Anschlag nach Wahl des AG. Torbreite
nach Aufmaß, ca. 1,20 m. inkl. Pfosten, Fundament und
Verbdungszubehör, Komplett funktionsfähig montieren.
Überschüssiges Material wird Eigentum des AN und ist
fachgerecht zu entsorgen.

Bemusterung durch den AG. Vor Bestellung ist die
schriftliche Freigabe des AG einzuholen.
Überschüssiges Material wird Eigentum des AN und ist
fachgerecht zu entsorgen.

Angebotenes Produkt.........................
Menge: 1,600 m

### 5 Wegebau

**5.1 Feinplanie, Nachverdichten**
Feinplanie herstellen und Nachverdichten von
Aufgrabungsstellen auf allen zu befestigenden Flächen
Profilgenauigkeit +/- 2 cm, erforderl. Verformungsmodul
EV2min.45 MPa
vorhandene Bodenklasse 4-5, ZTVE-StB 94,
Maschinell herstellen und Verdichten.
Menge: 108,000 m2
Zuordnung: 521

**5.2 Lastplattendruckversuch**
Lastplattendruckversuch auf Nachweis
zur Prüfung des vorhandenen Baugrundes auf notwendiges
Verformungsmodul EV2 mind. 45MPa  ZTVE StB 94.
Menge: 1,000 Stk
Zuordnung: 521

**5.3 Musterfläche Sickerpflaster herstellen**
Vor Beginn der Belagsarbeiten ist eine Musterfläche von
mindestens 2 m² für Sickerpflaster, Mosaikpflaster und
Klinkerrollschicht herzustellen.
Die Musterfläche dient als Qualitätsmaßstab für die
Ausführung und darf erst nach schriftlicher Freigabe
durch die Bauleitung fortgeführt werden.
Menge: 1,000 psch

**5.4 Musterfläche Lawadur**
Vor Ausführung der Belagsarbeiten ist eine Musterfläche
zur Beurteilung und Freigabe durch den Auftraggeber und
die Bauleitung herzustellen.
Musterfläche einschließlich Lieferung aller
Materialien, Einbau des vorgesehenen Oberbaus,
Herstellung der Tragschichten (soweit erforderlich),
Einbau des kunstharzgebundenen Natursteinbelages
einschließlich aller Systemkomponenten, Anschlüsse und
Randabschlüsse.

Die Musterfläche dient der Beurteilung von:
Farbton und Gesteinskörnung
Oberflächenstruktur
Ebenheit
Verarbeitungsgüte
Wasserdurchlässigkeit
Anschlüssen und Randausbildungen

Die Lage der Musterfläche wird durch die Bauleitung
festgelegt. Nach erfolgter Freigabe dient die
Musterfläche als Ausführungsstandard für die
Gesamtmaß-nahme. Nicht freigegebene Musterflächen sind
auf Anweisung der Bauleitung zurückzubauen und erneut
herzustellen.

Überschüssiges Material wird Eigentum des AN und ist
fachgerecht zu entsorgen.
Überschüssiges
Menge: 2,000 m2
Zuordnung: 521

**5.5 Luwadurbelag herstellen**
Liefern und fachgerecht herstellen eines
wasserdurchlässigen, kunstharzge-bundenen
Natursteinbelages für Wege- und Platzflächen. Belag
bestehend aus gewaschenem und getrocknetem
Natursteinsplitt, mit UV-stabilem, farblosem
Bindemittel gebunden. Oberfläche offenporig,
wasserdurchlässig, rutschhemmend, frost- und
tausalzbeständig sowie weitgehend erosionssicher.

EV2 80 MN/m²,  Ebenflächigkeit ± 2 cm

Einschließlich:
Anlieferung sämtlicher Materialien
Vorbereiten und Reinigen der Einbaufläche
Herstellen der Deckschicht aus kunstharzgebundenem
Natursteingemisch
Einbau in gleichmäßiger Schichtdicke
höhen- und profilgerechtes Abziehen
Herstellung der erforderlichen Gefälle
Anschlüsse an Einfassungen, Rinnen, Schächte, Abläufe
und sonstige Einbauten
Nachbehandlung und Schutz der Fläche während der
Aushärtung
sämtliche Nebenleistungen und Hilfsmittel.

Herstellung erforderlicher Bewegungsfugen im
Kunstharzgebundenen Belag mit umlaufenden Trennfugen zu
aufgehenden Bauteilen, Treppenanlagen,
Entwässerungseinrichtungen und sonstigen Einbauten
herstellen. Fugenbreite 10 mm. Fugen mit
geschlossenzelliger Hinterfüllschnur und
dauerelastischem Dichtstoff ausführen. Bewegungsfugen
innerhalb der Belagsfläche sind aufgrund der
Flächengeometrie nicht vorgesehen.

Angebotenes Produkt.................................

Technische Anforderungen:
wasserdurchlässiger Aufbau
Schichtdicke Belag: 13 cm Luwadur - Deckschicht
inkl. 4-5 cm Splittragschicht
Farbton: nach Bemusterung und Freigabe durch die
Bauleitung
Wasserdurchlässigkeit dauerhaft gewährleistet
Oberfläche eben und frei von Rissen, Nestern und
Ausbrüchen

Mit Angebotsabgabe sind Prüfberichte vorzulegen:
Umweltverträglichkeit
Griffigkeit
Abflussbeiwert

Arbeiten in 2 Einzelflächen

Angebotenes Produkt ......................
Menge: 55,000 m2

**5.6 Kombinierte Frost- und Tragschicht / Wege- und Ablageflächen**
Kombinierte Frostschutz - Tragschicht (ungebunden)
liefern und fachgerecht einbauen. Arbeiten Fläche lt.
Lageplan.
Dicke in verdichtetem Zustand 18 cm, Körnung 0/45 mm.
Die verwendeten Gesteinskörnungen müssen der TL
Gestein-StB 04 entsprechen. Einbau der Tragschicht nach
ZTV-SoB-StB 04 sowie Merkblatt zum Einbau ungebundener
Tragschichten. Tragschichtaufbau gem. RstO 2012, in
Tafel 6, Verformungsmodul der Unterlage (OK
Tragschicht) Ev2 = 80 MN/m2. Profilgerechte Lage, Höhe
± 2 cm von Sollhöhe, Ebenflächigkeit 2 cm innerhalb 4 m
Messstrecke. Abrechnung nach Auftragsprofilen.
Menge: 55,000 m2

**5.7 Mosaiksteinpflaster neu verlegen**
Vorhandenes Mosaiksteinpflaster aufnehmen und neu
verlegen.
Oberbau aus vorhandene Steinen herstellen.
Menge: 5,000 m2

**5.8 Schottertragschicht B1 für Mosaiksteinpflaster liefern und herstellen**
Schottertragschicht B1 Verformungsmodul mind. EV2  120
MN/m2, aus Schotter-Splitt-Sand-Gemisch, Körnung 0/32,
liefern und Einbauen im Bereich Sickerpflaster
Schichtdicke in verdichtetem Zustand 20 cm,
abgerechnet wird nachAuftragsprofilen. Die verwendeten
Gesteinskörnungen müssen der TL Gestein-StB 04
entsprechen. Einbau der Tragschicht nach ZTV-SoB-StB 04
sowie Merkblatt zum Einbau ungebundener Tragschichten.
Tragschichtaufbau gem. RstO 2001, Tafel 3, Bk0,3, .
Profilgerechte Lage, Höhe ± 2 cm von Sollhöhe,
Ebenflächigkeit 1 cm innerhalb 4 m Messstrecke.
Menge: 1,000 m2

**5.9 Frostschutzschicht B2 für Mosaiksteinpflaster liefern und einbauen**
Frostschutzschicht B2 Verformungsmodul mind. EV2 100
MN/m2,
aus Schotter-Splitt-Sand-Gemisch,  liefern und einbauen
im Bereich  Mosaikteinpdlaster Anpassungsfläche,
Körnung 0/45,  Kornanteil unter 0,063 mm max. 5%
Schichtdicke 18  cm, Arbeiten in verschiedenen
Einzelflächen gem. Lageplan abgerechnet wird nach
Auftragprofilen.
Menge: 1,000 m3

**5.10 Sickerpflaster aus gebrauchtem Betonrechteckpflaster herstellen**
Sickerfähige Pflasterfläche aus gebrauchtem
Betonrechteckpflaster herstellen.
Pflastersteine: Format ca. 24/16/8 cm, vorhandene,
wiederzuverwendende Betonpflastersteine Farbe und
Oberfläche entsprechend Bestand

Verlegung:
höhen- und fluchtgerecht im Läuferverband, 1/2 Stein
versetzt, mit gleichmäßigen offenen Fugen für
Fugenbreite 5 cm für Öko-Abstandshalter für Pflaster.

Unterbau und Bettung werden gesondert vergütet.

Fugen:
offene Vegetationsfugen, Breite 5 cm, Liefern und
Verfüllung mit geeignetem, vegetationstauglichem
Substrat. Vorbereitung für die spätere Bepflanzung mit
Duftthymian (Thymus serpyllum bzw. Thymus praecox)
Anforderungen:
ebene, standsichere Oberfläche, gleichmäßiges
Fugenbild, versickerungsfähige Ausführung.
Pflastersteine frei von Beschädigungen und
Verunreinigungen
Menge: 20,000 m2
Zuordnung: 521

**5.11 Schottertragschicht B1 für Sickerpflaster liefern und einbauen**
Schottertragschicht B1 Verformungsmodul mind. EV2  120
MN/m2, aus Schotter-Splitt-Sand-Gemisch, Körnung 0/32,
liefern und Einbauen im Bereich Sickerpflaster
Schichtdicke in verdichtetem Zustand 15 cm,
abgerechnet wird nachAuftragsprofilen. Die verwendeten
Gesteinskörnungen müssen der TL Gestein-StB 04
entsprechen. Einbau der Tragschicht nach ZTV-SoB-StB 04
sowie Merkblatt zum Einbau ungebundener Tragschichten.
Tragschichtaufbau gem. RstO 2001, Tafel 3, Bk0,3, .
Profilgerechte Lage, Höhe ± 2 cm von Sollhöhe,
Ebenflächigkeit 1 cm innerhalb 4 m Messstrecke.
Arbeiten in verschiedenen Einzelflächen gem. Lageplan
Menge: 5,000 m3
Zuordnung: 593

**5.12 Frostschutzschicht B2 für Sickerpflaster liefern und einbauen**
Frostschutzschicht B2 Verformungsmodul mind. EV2 100
MN/m2,
aus Schotter-Splitt-Sand-Gemisch,  liefern und einbauen
im Bereich Sickerpflaster. Körnung 0/45,  Kornanteil
unter 0,063 mm max. 5%  Schichtdicke 18  cm, Arbeiten
in verschiedenen Einzelflächen gem. Lageplan
abgerechnet wird nach Auftragprofilen.
Menge: 6,000 m3
Zuordnung: 593

**5.13 Öko-Abstandshalter für Pflaster, Fugenbreite 5 cm**
Liefern und fachgerechtes Einbauen von
Öko-Abstandshaltern zur Herstellung einer dauerhaft
gleichmäßigen, 5 cm breiten Versickerungsfuge zwischen
Pflastersteinen.
Abstandshalter aus witterungs- und
verrottungsbeständigem Kunststoff, geeignet für den
Einsatz in wasserdurchlässigen und begrünbaren
Pflasterflächen. Die Abstandshalter gewährleisten die
Einhaltung der vorgegebenen Fugenbreite und dienen der
Ausbildung einer ökologisch wirksamen, teilversiegelten
Oberfläche mit erhöhter
Niederschlagswasserversickerung.
Einschließlich Lieferung, Einbau, Ausrichtung,
Anpassung an Rand- und Anschlussbereiche sowie aller
erforderlichen Nebenleistungen gemäß
Herstellervorgaben. Fugen zur Aufnahme von Splitt oder
Vegetationssubstrat geeignet.
Abrechnungseinheit: m² fertig hergestellte
Pflasterfläche

Angebotenes Material...................................
............
Menge: 20,000 m2

**5.14 Vorhandenes Betonpflaster aus Wiedereinbau herstellen**
Vor Ort aufgenommenes und zwischengelagertes
Betonpflaster im Bereich der neuen Müllstandorte
fachgerecht wieder einbauen.
Vorhandenes Pflastermaterial nach Sortierung und
Reinigung im Reihenverband entsprechend der vorhandenen
Verlegeart höhen- und fluchtgerecht verlegen.
Einschließlich aller erforderlichen Anpassungsarbeiten,
Passstücke, Nass- oder Trockenschnitte, Einpassen an
Einfassungen und Einbauten sowie Ausrichtung des
Fugenbildes. Pflasterfläche abrütteln, Fugen mit
geeignetem Fugenmaterial verfüllen und vollständig
einschlämmen bzw. einkehren.
inkl.4-5 cm Bettung. Sämtliche Nebenleistungen sind in
den Einheitspreis einzurechnen.
Menge: 3,500 m2

**5.15 Klinkerrollschicht aus vorhandenem Material herstellen**
Einfassung aus vorhandenen Klinkern herstellen.
Verlegung in Betonbettung auf 15 cm Frostschutzschicht.
Einschließlich Rückenstütze und aller
Anpassungsarbeiten. Alle 15 m ist eine Dehnungsfuge mit
einer Kunststoffscheibe 1 cm dick, fest eingepreßt,
auszubilden. Die Fuge durchzieht das Pflaster und die
Bettung.
Material:  Naturkautschuk-Recycling-Material. Fehlendes
Material ist durch Klinklerpflaster, passend zum vorh.
zu ersetzen.
Menge: 24,000 m
Zuordnung: 591

**5.16 Klinkern für Randeinfassung, gebrauchtes Material liefern und einbauen**
Einfassung aus gebrauchten Pflasterklinkern herstellen.
Verlegung in Betonbettung auf 15 cm Frostschutzschicht.
Einschließlich Rückenstütze und aller
Anpassungsar-beiten. Alle 15 m ist eine Dehnungsfuge
mit einer Kunststoffscheibe 1 cm dick, fest eingepreßt,
auszubilden. Die Fuge durchzieht das Pflaster und die
Bettung.
Material:  Naturkautschuk-Recycling-Material.
Klinklerpflaster ist passend zum vorh. auszuwählen,
Bemusterung und Freigabe durch den AG.
Menge: 22,000 m

**5.17 Stufe aus Klinkerpflaster-Rollschicht herstellen**
Herstellen von Einzelstufen vor 2 Türanlagen und zum
Garten aus Klinkerpflaster als Rollschicht. Ausführung
als standfeste Einfassung auf geeignetem Fundament aus
Beton. Klinkerpflastersteine hochkant als Rollschicht
versetzen, flucht- und höhengerecht ausrichten.
Hinterfüllung und Rückenstütze aus Beton herstellen.
Fugen mit geeignetem Material verfüllen. Einschließlich
aller erforderlichen Erdarbeiten im unmittelbaren
Anschlussbereich, Zuschnittarbeiten, Anpassungen an
angrenzende Beläge, Herstellen der Bettung, Lieferung
sämtlicher Baustoffe sowie aller Nebenleistungen.
Stufenhöhe: ca. 15 18 cm
Stufentiefe: gemäß Planung
Material: Klinkerpflaster passend zum vorhandenen
Belag, Bemusterung und Freigabe durch den AG
Menge: 5,000 m

**5.18 Herstellung einer Trockenmauer aus vorh. Natursteineinfassungen**
Herstellen einer freistehenden Trockenmauer in
halbkreisförmiger Ausbildung aus bauseits vorhandenen
Natursteinbordsteinen. Mauer zur  Einfassung
fachgerecht errichten.
Ausführung einschließlich erforderlicher Erdarbeiten,
Herstellen eines tragfähigen Schotterfundaments, Setzen
und Ausrichten der Natursteinbordsteine, stand-sicheres
Versetzen in Trockenbauweise ohne Mörtel, Hinterfüllen
mit geeignetem Mineralgemisch, Verdichten der
Hinterfüllung sowie Anpassung an das vorhandene
Gelände. Radien entsprechend der Planung in
Halbkreisform herstellen.
Abmessungen:
Länge (Bogenlänge) ca. 1,0 m
Höhe ca. 0,50 m
Ausführung in Halbkreisform
Material: vorhandene Natursteinbordsteine
Menge: 2,500 m

**5.19 Blockstufe liefern und einbauen**
Natursteinstufe analog Bestand liefern und versetzen.
Abmessungen nach Aufmaß auf der Baustelle. Breite ca.
130 cm, Auftritt gemäß Planung Steigung 20 cm
Einschließlich Fundamentierung, Bettung und Anpassung.
Bemusterung und Herstellung nach Musterfreigabe durch
den AG.
Menge: 1,000 St

**5.20 Läuferzeile vorhandenem Betonsteinpflaster**
Herstellen einer Läuferzeile als Einfassung aus
vorhandenem Betonpflaster. Vorhandene
Betonpflastersteine, Format 24 x 16 x 8 cm, aufnehmen,
reinigen und wiederverwenden. Steine höhen- und
fluchtgerecht in Betonbettung auf tragfähigem
Untergrund gemäß Planung versetzen.
Einschließlich aller erforderlichen Erdarbeiten im
Einfassungsbereich, Herstellen der Bettung, Ausrichten
der Steine, Schneidarbeiten, Anpassungen an angrenzende
Bauteile und Flächen, Verfugen sowie aller
Nebenleistungen zur fertigen Herstellung.
Material: vorhandene Betonpflastersteine 24 x 16 x 8 cm
Verlegeart: Läuferzeile, einreihig
Alle 15 m ist eine Dehnungsfuge mit einer
Kunststoffscheibe 1 cm dick, fest eingepreßt,
auszubilden. Die Fuge durchzieht das Pflaster und die
Bettung.
Material:  Naturkautschuk-Recycling-Material.
Menge: 24,000 m

**5.21 Herstellen von Trittplatten aus vorhandenem und ergänzend neuem Klinkerpflaster**
Herstellen von Trittplatten zur Begehung von Rasen-
bzw. Vegetationsflächen gemäß Planunterlagen.
Die Trittplatten sind vorrangig aus den auf der
Baustelle vorhandenen Klinkerpflastersteinen
herzustellen. Sofern die vorhandenen
Klinkerpflastersteine für die vollständige Ausführung
nicht ausreichen oder beschädigt sind, sind diese durch
neue Klinkerpflastersteine gleicher Art, Farbe,
Oberfläche, Format und Qualität zu ergänzen. Die
Ergänzungssteine sind an den Bestand anzupassen, sodass
ein einheitliches Erscheinungsbild entsteht.
Die Klinkerpflastersteine sind auf tragfähigem
Untergrund in einem Bett aus Brechsand-Splitt-Gemisch
höhen- und lagegerecht entsprechend den Planunterlagen
zu verlegen und an die vorhandene Geländeoberfläche
anzupassen.
Fugen mit geeignetem Fugenmaterial vollständig
verfüllen und einschlämmen bzw. einsanden.
Die Leistung umfasst sämtliche erforderlichen
Erdarbeiten, das Herstellen der Bettung, das Reinigen
und Sortieren des vorhandenen Pflasters, Lieferung der
ergänzend erforderlichen Klinkerpflastersteine,
Anpassungs- und Zuschnittarbeiten sowie alle
Nebenleistungen zur vollständigen, gebrauchsfertigen
Herstellung.
Abmessungen je Trittplatte: ca. 20 × 30 cm.
Material:
vorhandene Klinkerpflastersteine (wiederzuverwenden),
erforderliche Ergänzungen: Klinkerpflaster passend zum
Bestand hinsichtlich Format, Farbe, Oberfläche und
Qualität.
Menge: 8,000 St

**5.22 Traufkante aus vorhandenen Rasenbordsteinen herstellen**
Herstellen einer Traufkante gemäß Bestand aus
vorhandenen Rasenbordsteinen.
Die Traufkante ist entsprechend dem vorhandenen Bestand
höhen- und fluchtgerecht herzustellen. Hierzu sind der
erforderliche Erdaushub, das Herstellen eines
tragfähigen Unterbaus sowie eines Bettungs- und
Rückenstützbetons einschließlich aller erforderlichen
Nebenarbeiten auszuführen.
Die Oberkante der Bordsteine ist an die angrenzenden
Belags- bzw. Geländeoberflächen anzupassen. Fugen sind
fachgerecht herzustellen.
Nicht wiederverwendbares Restmaterial  geht in das
Eigentum des Auftragnehmers über und ist fachgerecht zu
entsorgen. Der Aushub wird im Garten verwendet.
Abmessungen:
Breite der Traufkante: ca. 30 cm
Material:
vorhandene Rasenbordsteine aus dem Bestand.
inkl. Füllung aus gewaschenem Kies analog Bestand
Menge: 4,000 m

**5.23 Rasenbord als Pflastereinfassung Müllstellplatz liefern und einbauen**
Fachgerechtes Versetzen aus vorhandenen
Rasenbordsteinen als Einfassung der Pflasterfläche für
2 Müllboxenstandorte.
Rasenbordsteine auf Betonfundament C20/25 mit
Rückenstütze nach DIN 18318 setzen. Oberkante
entsprechend den Planunterlagen höhen- und
fluchtgerecht herstellen. Fugen schließen, Übergänge
sauber ausbilden. Erforderliche Passstücke herstellen.
Erdarbeiten für Fundament und Rückenstütze sowie alle
Nebenleistungen sind einzukalkulieren. Anfallendes
überschüssiges Material wird Eigentum des AN und ist
fachgerecht zu entsorgen
Menge: 8,000 m

### 6 Pflanzenlieferung

**6.1 Duftthymian in Vegetationsfugen des Pflasterbelages pflanzen**
Duftthymian (Thymus praecox bzw. Sorten von Thymus
serpyllum) liefern und fachgerecht in die 5 cm breiten
Vegetationsfugen des Betonpflasterbelages pflanzen.
Die Pflanzung erfolgt in das zuvor eingebaute, für
Fugenbegrünungen geeignete Vegetationssubstrat. Die
Pflanzen sind gleichmäßig innerhalb der
Vegetationsfugen zu verteilen und entsprechend . dem
Wuchsverhalten fachgerecht einzusetzen.

Pflanzenqualität: Topfware, mindestens P 9
kräftig durchwurzelt sortenecht und gesund

Ausführung:
Pflanzung ausschließlich in den 5 cm breiten
Vegetationsfugen,
gleichmäßige Verteilung der Pflanzen,
Pflanzdichte: ca. 12-16 Pflanzen je m²
Rasenfugenfläche,
sorgfältiges Andrücken,
Nachfüllen des Vegetationssubstrates bei Bedarf,
Erstbewässerung nach Fertigstellung.
Menge: 120,000 St

**6.2 Insektenfreundliche Blumenzwiebelmischung für Halbschatten und Schatten liefern und pflanzen.**
Insektenfreundliche Blumenzwiebelmischung für
Halbschatten und Schatten liefern und pflanzen.
Mischung  aus verwilderungsfähigen Arten:
Buschwindröschen (Anemone nemorosa)
Schneeglöckchen (Galanthus nivalis)
Märzenbecher (Leucojum vernum)
Wild-Krokusse (Crocus tommasinianus, Crocus vernus)
Blaustern (Scilla siberica oder Scilla bifolia)
Winterling (Eranthis hyemalis)
Traubenhyazinthen (Muscari armeniacum)
Die Artenzusammensetzung ist an den Standort anzupassen
und vor Lieferung mit dem Auftraggeber abzustimmen.
Pflanzung einschließlich Lieferung der Blumenzwiebeln,
Aushub, Einsetzen in Gruppen, Verfüllen, Andrücken und
Erstbewässerung.
Pflanzqualität: Blumenzwiebeln erster Sortierung,
gesund, sortenecht und blühfähig.
Vor Ausführung ist dem Auftraggeber die
Artenzusammensetzung zur Freigabe vorzulegen.
Menge: 400,000 St
Zuordnung: 593

**6.3 Calamagrostis x acutiflora 'Karl Foerster' liefern und pflanzen 61**
Calamagrostis x acutiflora 'Overdam' P 0,5 liefern und
pflanzen
Menge: 12,000 St

**6.4 Geranium macrorrhizum**
Geranium macrorrhizum liefern und pflanzen
Menge: 40,000 St

**6.5 Hosta 'Sum and Substance' liefern und pflanzen 61**
Hosta 'Sum and Substance' liefern und pflanzen
Menge: 12,000 St

**6.6 Helleborus orientalis liefern und pflanzen**
Menge: 28,000 St

**6.7 Pulmonaria officinalis**
Pulmonaria officinalis liefern und pflanzen
Menge: 48,000 St

**6.8 Verbena bonariensis liefern und pflanzen**
Verbena bonariensis liefern und pflanzen
C2-C3
Menge: 8,000 St

**6.9 Hosta 'Blue Angel' liefern und pflanzen 61**
Hosta 'Blue Angel' liefern und pflanzen
Menge: 2,000 St

**6.10 Zierapfel als Spalierbaum (Malus 'Evereste') liefern und pflanzen 61**
Liefern und fachgerechtes Pflanzen eines Spalierbaumes
Zierapfel (Malus 'Evereste') einschließlich aller
erforderlichen Nebenleistungen.
Der Baum ist entsprechend den FLL-Empfehlungen und DIN
18916 fachgerecht zu pflanzen, lot- und höhengerecht
auszurichten sowie gegen Verschieben zu sichern.
Pflanzenqualität:
Malus 'Evereste'
Spalierform, mehrjährig erzogen
3 × verpflanzt mit Ballen (mDb)
Spalierbreite ca. 180 200 cm
Stammhöhe ca. 180 cm
Stammumfang 16 18 cm
gleichmäßig aufgebautes Spalier mit durchgehendem
Mitteltrieb und waagerecht geführten Leitästen
Pflanzung einschließlich:
Herstellen der Pflanzgrube entsprechend FLL,
Bodenaustausch bzw. Einbau von geeignetem
Pflanzsubstrat,
Einschlämmen/Erstbewässerung,
Mulchscheibe herstellen,
Lieferung und Einbau einer unterirdischen
Baumverankerung : Ballenverankerung
Fertigstellungspflege gemäß DIN 18916.
Die Leistung umfasst sämtliche Nebenarbeiten sowie die
gebrauchsfertige Herstellung.
Vor Bestellung ist dem Auftraggeber eine Bemusterung
bzw. ein Nachweis der Baumschulqualität zur Freigabe
vorzulegen.

Angabe Lieferbaumschule
.......................................................
........
Menge: 1,000 St

### 7 Landschaftsgärtnerische Arbeiten

**7.1 Verpflanzter Strauch bis 100-120 cm pflanzen**
Verpflanzter Strauch bis 100-120 cm pflanzen in

herzustellende Pflanzgrube, Lieferung der Pflanzen
wird
gesondert vergütet.
Menge: 3,000 St

**7.2 Rasen ansäen RSM 2.3 25g/m2**
Rasen ansäen, Gebrauchsrasen, RSM 2.3 - Spielrasen -,
Saatgutmenge 25 g/m2, die Saatgutmischung ist mit
Gräsersorten auszustatten, die in der RSM/FLL in die
höchste Eignungsstufe eingeordnet sind, Nachweis der
Beschaffenheit durch Vorlage des
Mischungsnummernbescheides. Die Rasenansaat erfolgt auf
verschiedenen Teilflächen  gemäß beiliegendem Lageplan.
Menge: 20,000 m2
Zuordnung: 394

### 8 Fertigstellungspflege

**8.1 Wässern der Stauden- und Strauchflächen**
Wässern der Pflanzung, Stauden- und Strauchflächen,
Wasser liefern,
Mindestwassermenge je Arbeitsgang/m2 20 l, 10
Arbeitsgänge.  Die Zahl der Arbeitsgänge ist von den
natürliche  Niederschlägen abhängig. Abrechnung nach
bewässerten Einheiten.
Menge: 20,000 m2

**8.2 Wässern der Großgehölz**
Wässern der Pflanzung, Großgehölz, Wasser liefern,
Mindestwassermenge je Arbeitsgang/St 100 l,  10
Arbeitsgänge, Abrechnung nach bewässerten Einheiten.
Der Einzelpreis bezieht sich auf drei Arbeitsgänge.
Menge: 1,000 St
Zuordnung: 593

**8.3 Lockern der Strauch-und Staudenflächen**
Lockern der Pflanzfläche, unerwünschten Aufwuchs
beseitigen, Laub entfernen,  auf Staudenflächen und
Strauchflächen  Bearbeitungstiefe  unter Beachtung der
jeweiligen Pflanzenart, im Mittel  2  cm inkl.
Rückschnittarbeiten an Stauden, Gräsern sowie Gehölzen.
1 Arbeitsgang pro Jahr. Anfallendes Material wird
Eigentum des AN und ist fachgerecht zu entsorgen.
Abfall und Steine ab 5 cm Durchmesser entfernen,
anfallende  Stoffe und  abgetrennte Teile unerwünschten
Aufwuchses zur Abfuhr geordnet lagern. Anfallendes
Material wird Eigentum des AN und ist fachgerecht zu
entsorgen. Die Kosten für Transport und Entsorgung
sind  in die Position mit einzurechnen. 8 Arbeitsgänge.
Menge: 20,000 m2

**8.4 Mähen von Gebrauchsrasen**
Mähen von Gebrauchsrasen, Wuchshöhe 6 bis 10 cm,
Schnitthöhe 4 cm,
8 Schnitte, Schnittgut zur Abfuhr geordnet lagern.
Anfallendes Material wird Eigentum des AN und ist
fachgerecht zu entsorgen. Die Kosten für Transport und
Entsorgung sind in die Position mit einzurechnen.
Der Einzelpreis bezieht sich auf 8 Arbeitsgänge.
Menge: 20,000 m2
Zuordnung: 514

### 9 Stundenlohnarbeiten

**9.1 Stundenlohnarb. Landschaftsgärtner-Vorarbeiter/-in**
Stundenlohnarbeiten durch Arbeitskräfte auf Anordnung
des AG ausführen, der Verrechnungssatz für diejeweilige
Arbeitskraft umfaßt sämtliche Aufwendungen wie Lohn-
und Gehaltskosten, Lohn- und Gehaltsneben-kosten,
Zuschläge, lohngebundene und lohnabhängige Kosten,
sonstige Sozialkosten, Gemeinkosten, Wagnis und Gewinn.
Erschwerniszuschläge
sowie Zuschläge für Überstunden, Nacht-, Sonntags- und
Feiertagsarbeit werden gesondert vergütet.
Landschaftsgärtner-Vorarbeiter/-in.
Menge: 3,000 h

**9.2 Stundenlohnarb. Bauhelfer/-in**
Stundenlohnarbeiten durch Arbeitskräfte auf Anordnung
des AG ausführen, der Verrechnungssatz für die
jeweilige Arbeitskraft umfaßt sämtliche Aufwendungen
wie Lohn- und Gehaltskosten, Lohn- und
Gehaltsnebenkosten, Zuschläge, lohngebundene und
lohnabhängige Kosten, sonstige Sozialkosten,
Gemeinkosten, Wagnis und Gewinn. Erschwerniszuschläge
sowie Zuschläge für Überstunden, Nacht-, Sonntags- und
Feiertagsarbeit werden gesondert vergütet. Bauhelfer/-
in.
Menge: 3,000 h

**9.3 Stundenlohnarbeiten Facharbeiter/-in**
Stundenlohnarbeiten durch Arbeitskräfte auf Anordnung
des AG ausführen, der Verrechnungssatz für die
jeweilige Arbeitskraft umfaßt sämtliche Aufwendungen
wie Lohn- und Gehaltskosten, Lohn- und
Gehaltsnebenkosten, Zuschläge, lohngebundene und
lohnabhängige Kosten, sonstige Sozialkosten,
Gemeinkosten, Wagnis und Gewinn. Erschwerniszuschläge
sowie Zuschläge für Überstunden, Nacht-, Sonntags- und
Feiertagsarbeit werden gesondert vergütet.
Facharbeiter/-
in.
Menge: 3,000 h

**9.5 Minibagger einschl. Fahrer**
Minibagger einschl. Fahrer, Fahrwerk mit Ketten, mit
Tieflöffel.
Menge: 3,000 h
